# Leistungsbeschreibung (GAEB DA XML 3.2, DA81)
Projekt: Projekt
Währung: EUR
Erstellt mit: myview DataGenerator GAEB, myview-GAEB-DA-XML-Export, 26.04.2024

## LV Bezeichnung
Datum: 26.04.2024

### 01 Leuchten

#### 01.01 Lichtbandsysteme

##### 01.01.01 Lichtbandsysteme

**01.01.01.001 ClickLUX ROCKET SL 90 EM-ZB**
LED-Lichtbandsystem ClickLUX ROCKET SL 90 EM-ZB
14.200 lm | 76 W | 2000 mm

Universell einsetzbares, hocheffizientes LED-Lichtbandsystem für den Innen- und geschützten Außenbereich. Optimierte Länge von zwei Metern spart ein Drittel der Montagezeit. Hochwertiges Gehäuse aus Aluminium. Lichtverteilung symmetrisch. Gleichmäßige, flickerfreie Ausleuchtung. Geeignet für Decken- und Seilmontage, Kettenmontage mit Zubehör möglich. Für Leerfelder sind Leermodule erhältlich. Anschluss mit ClickLUX Anschlussstecker. Betriebsgerät integriert. Geeignet als Ersatz für ein konventionelles ein- oder zweiflammiges T8/T5-Lichtbandsystem. Mit Phasenwechsel und drei Leistungsstufen. Die Farbtemperatur kann über einen Schalter eingestellt werden. Lichtsteuerung via DALI möglich. Leuchte mit integrierter Durchgangsverdrahtung für das Aneinanderreihen von weiteren Leuchten. Optimale Lichtlenkung und reduzierte Blendung durch präzise Linsenoptik. Geeignet für den Einsatz in der Lebensmittel- und Getränkeindustrie. Silikon- und halogenfrei. Die Verpackung besteht aus recyclefähigem Karton, kunsttofffrei. Notleuchte mit eingebauter Einzelbatterie.

Abstrahlwinkel: 90° x 90°
Farbtemperatur: 4.000 K, 5.000 K, 6.500 K
Farbwiedergabeindex: > 83
Lichtausbeute: 187 lm/W
Systemleistung: 76 W
Leuchtenlichtstrom: 14.200 lm
Lichtaustritt: direkt
Abstrahlcharakteristik: symmetrisch
Effizienzklasse der Lichtquelle: C
UGR längs:
20,4
UGR quer: 19,9
Dimmbar: ja

Art der Dimmung:  DALI
Anschlussart: Stecker, 7-polig
Spannungsbereich [AC]: 220 - 240 V AC, 50/60 Hz
Schutzklasse: I
Schutzart: IP54
Schlagfestigkeit: IK05
Mittlere Nutzlebensdauer [L80,B50] bei 25°C: 80000 h
Betriebstemperatur: -10 bis +50 °C
Module per LSS B16A: 16
Module per LSS C16A: 27
Gehäusematerial: Aluminium, PC
Gehäusefarbe: Aluminium, weiß
Abdeckung: klar
Material der Abdeckung: PC
Länge x Breite x Höhe: 2.000 x 67 x 47 mm
Gewicht: 3,1 kg
CE-Kennzeichnung: ja
D-Kennzeichnung: ja
Artikelbezeichnung: ClickLUX ROCKET SL 90 EM-ZB
Artikelnummer: 722095751010
Menge: 6,000 Stück
